# Friedhof, Iversheim (WAP-Nr. M47)
Angebotsaufforderung (GAEB 90, DA83)
Währung: EUR

## Zusätzlicher Text
1 Allgemeines

Art der Arbeiten
Los 2
- Denkmalgerechte Sanierung und Wiederaufbau von Naturstein-Ziegelmauern

Adresse der Baustelle, Lage
Friedhof Iversheim
An der Ley
53902 Bad Münstereifel (Iversheim)

<Grafik>

Der Friedhof Iversheim liegt in zentraler Ortslage des Stadtteils,
östlich der Erft.
Im Norden, Osten und Südosten schließen Wohngebiete an, im Südwesten
eine DRK Kindertagesstätte und im Westen der Straßenzug "An der Ley",
"Auf dem Waasem" und "Buschhöhlenweg".
Jenseits der Straße "An der Ley" fließt die Erft.
Im Zentrum des Friedhof steht die Kirche St. Laurentius, am östlichen
Rand die zum Friedhof gehörende Aussegnungshalle.

Lagermöglichkeiten
Im Bereich des Friedhofs befinden sich Lagerflächen nur in geringem
Umfang. Die Parkplätze entlang der Straße "An der Ley" können nur
eingeschränkt genutzt werden.  Die Einrichtung der Baustelle und die
Lagerung hat in jedem Fall in Rücksprache mit dem Bauherrn oder seinem
Vertreter zu erfolgen.

Grundlage
Grundlage für Angebot, Auftrag und Abrechnung sind
- die vergaberechtlichen Hinweise, die der Ausschreibung beiliegen,
- die Vorschriften der zuständigen Baubehörden und Ämter, der
Berufsgenossenschaften sowie der Unfallverhütungsvorschriften,
- die Vorschriften und Richtlinien der einzelnen Gewerke (DIN-Normen,
VDE-Richtlinien etc.), sowie die
anerkannten Regeln der Bautechnik,
- Ausführungs- und Detailzeichnungen,
- Anordnungen der Bauleitung,
- die nachstehenden Bedingungen und Beschreibungen.

## Zusätzlicher Text
2 Förderung des Wiederaufbaus durch Bund und Land NRW

Es handelt sich bei diesem Projekt um eine durch das Land
Nordrhein-Westfalen und die Bundesrepublik Deutschland geförderte
Maßnahme zur Beseitigung von Schäden an öffentlicher und privater
Infrastruktur sowie zum Wiederaufbau anlässlich der Starkregen- und
Hochwasserkatastrophe im Juli 2021 (Fördermittelrichtlinie (FRL)
Wiederaufbau Nordrhein-Westfalen) vom 27 Mai 2025. Auf die geltende
Förderrichtlinie Wiederaufbau wird ausdrücklich hingewiesen.

## Zusätzlicher Text
3 Angaben zur Baustelle

Allgemeine Vorbemerkungen, Lage, Zufahrtsmöglichkeit etc.

Die Baustelle befindet auf dem Friedhof an der Straße "An der Ley". Die
Zufahrt kann nur über die vorhandenen Zufahrten entlang der Straße
erfolgen. Der Vorplatz der Kirche ist dabei von Baustellenverkehr
freizuhalten (Natursteinplattenfläche). Die Zufahrt kann, in Absprache
mit dem Bauherrn nur von Westen oder von Norden erfolgen, dabei ist
regelmäßig auf den Friedhofsverkehr (Besucher und Beerdigungszermonien)
Rücksicht zu nehmen.

Die eigentlichen Arbeitsflächen sind beengt: Grabanlagen, Mauern und das
zentrale Kirchengebäude etc. erschweren die Zugänglichkeit. Bereits
fertiggestellte und benachbarte Flächen, Bäume und Anlagen sind zu schützen.
Während Bestattungen sind die Arbeiten verpflichtend einzustellen.

Sicherheit auf der Baustelle
Der Auftragnehmer (AN) haftet für die Sicherheit auf der Baustelle
(Friedhofsbetrieb!) und führt einfache Sicherungsarbeiten wie
Absperrungen und Beschilderungen ohne besondere Vergütung durch und
übernimmt alle Kosten bei auftretenden Schäden oder Diebstahl von
lagernden Baumaterialien oder abgestellten Maschinen und Geräten. Der AG
übernimmt die Kosten für die erforderlich werdenden geschlossenen
Bauzäune.

Möglichkeiten der Baustelleneinrichtungen
Flächen außerhalb der direkten Baustelle und der in Abstimmung mit dem
Auftraggeber oder seinem Vertreter festgelegten Baustelleneinrichtungs-
und/oder -lagerfläche (z.B. im Straßenbereich, auf den
Friedhofsparkplätzen etc.) sind dauerhaft freizuhalten.

Bodenverhältnisse
Bei dem Planungsgebiet handelt es sich um die historische
Friedhofsanlage des Ortsteils "Iversheim". Bodenstruktur und
-feuchtigkeit variieren innerhalb der Baustelle zwischen krümeliger, gut
durchlüfteter Struktur und Bereichen in denen der Humusaufbau gestört
ist und die stark verdichtet sind.
Der "Ergebnisbericht zur abfallrechtlichen Deklarationsuntersuchung
Standort M 47, Friedhof Iversheim" vom 05.02.2024 der Fichtner Water &
Transportation GmbH liegt der Ausschreibung zur Beachtung bei.

Bestandsvermessung
Es liegt eine Bestandsvermessung vom 24.06.2023, die im Nachgang zur
Überschwemmung des Friedhofs durch das Büro "3ds-scan.de - Beeretz &
Rochner GbR, Promenade 9, 52076 Aachen" durchgeführt wurde. Es wurde die
Lage der Gebäude, der Grabstellen, Wege sowie des angrenzenden
Baumbestandes (Stämme), aufgemessen.
Der Vermesserplan wird dem AN bei Auftragsvergabe digital vorgelegt.

Baumbestand
Im Bereich der Denkmalanlage im Norden, sowie entlang des Straßenzuges
im Westen der Baustelle (und somit außerhalb der Baustelle) befinden
sich einige bildprägende Solitär- und Alleebäume, die erhalten und
geschützt werden müssen.

Vorhandene Bäume
Der AN hat alle Maßnahmen zur Schonung und Erhaltung der vorh. Bäume
(außerhalb der Baustelle oder neu gepflanzte) durchzuführen, die
aktuellen Schutzbestimmungen (s.u.) sind einzuhalten und entsprechende
Anweisungen des AG zu befolgen.

Im Trauf- und Wurzelbereich sind Verdichtungen durch Fahrzeuge,
Materiallagerungen und Baumaßnahmen zu vermeiden. Bei erforderlichen
Abgrabungen im Wurzelbereich ist grundsätzlich die Zustimmung des AG
einzuholen.

Der AG kann auch den Einsatz von Maschinen und Geräten festlegen und
Handschachtungen verlangen. Die Wurzeln sind nach Angaben des AG zu
schneiden und zu behandeln. Vor dem Verfüllen der Baugruben und Gräben
ist die Abnahme der Wurzelbehandlung einzuholen.

Maßnahmen zum Schutz der Bäume
Folgende allgemeine Vermeidungsmaßnahmen für die vom Bauvorhaben
betroffenen Baum- und Gehölzbestände (außerhalb der Baustelle oder neu
gepflanzte) sind zu beachten: Die Bäume und Gehölze sind durch geeignete
Maßnahmen während der Bauzeit zu schützen. Dicht an den
Baustellenbereich angrenzende Gehölzbestände sind durch Bauzäune vom
Baufeld abzugrenzen.

Es sind folgende Richtlinien zu beachten:
- R SBB, Richtlinien zum Schutz von Bäumen und Vegetationsbeständen bei
Baumaßnahmen (2023)
- DIN 18920  Vegetationstechnik im Landschaftsbau  Schutz von Bäumen,
Pflanzenbeständen und Vegetationsflächen bei Baumaßnahmen, in der
aktuellen Fassung.

Der Baumschutzzaun hat eine Mindesthöhe von 1,80 m, wird ortsfest
eingebaut und bleibt während der gesamten Bauzeit vor Ort.

Auffinden von Kampfmitteln
Kampfmittel: Ein Antrag auf Luftbildauswertung (LBA) wurde bei der
zuständigen Ordnungsbehörde gestellt. Laut Schreiben vom
Kampfmittelbeseitigungsdienst, Düsseldorf (Aktenzeichen
22.5-3-5366004-633/25) gibt es keine Hinweise auf das Vorhandensein von
Kampfmitteln im Bereich des Friedhofs. Daher ist eine Überprüfung des
beantragten Bereichs auf Kampfmittel nicht erforderlich.

Sofern Kampfmittel dennoch gefunden werden, sind die Bauarbeiten sofort
einzustellen und die zuständige Ordnungsbehörde oder eine
Polizeidienststelle unverzüglich zu verständigen.
Eine Vergütung für das Absperren der Gefahrenstelle sowie für
Stillstandskosten wird nicht geleistet.

Vorhandene Einrichtungen
Bei dem Friedhof handelt es sich um einen Ort der Besinnung und der
Ruhe. Hierauf ist bei der Durchführung der Bauarbeiten und die Lagerung
der Baustoffe immer Rücksicht zu nehmen. Anlieger- und Fußgängerverkehr
und der Friedhofsbetrieb während der gesamten Bauzeit aufrechterhalten
bleiben kann. Alle Arbeiten sind in Rücksprache mit dem AG oder seinem
Vertreter vorzunehmen, um Störungen zu vermeiden.

Einrichtungen der Versorgungsträger, wie Hydranten, Schieber und
Schächte müssen freigehalten werden. Abweichungen hiervon können nur mit
Genehmigung des AG bzw. des Straßenverkehrsamtes erfolgen. Etwaige
erforderliche Sperrungen sind mit der Bauleitung sowie den zuständigen
Dienststellen und Behörden vor Durchführung abzustimmen. Die Beschaffung
von Wasser sowie die Möglichkeit des Stromanschlusses ist Angelegenheit
des AN und wird nicht gesondert vergütet.

Vorhandene Versorgungsleitungen
Der AN hat sich vor Baubeginn über das Vorhandensein unterirdischer
Versorgungsleitungen zu informieren. Nach Auftragserteilung, jedoch vor
Beginn der Erdarbeiten, hat der AN dem AG den Nachweis zu erbringen,
dass er bei den nachstehend geführten Dienststellen die Baumaßnahme
angemeldet und die  Anweisung zum Schutz unterirdischer Leitungen  und
deren Planunterlagen zur Kenntnis genommen hat:

Trassenauskunft Kabel der Telekom Deutschland GmbH
Landgrabenweg 149
53227 Bonn

e-regio GmbH & Co. KG
Rheinbacher Weg 10
53881 Euskirchen

Telekom Deutschland GmbH
Landgrabenweg 151
53227 Bonn

Vodafone Deutschland GmbH, Externe Webauskunft
Beta-Strasse 6-8
85774 Unterföhring

Westnetz GmbH
Florianstr. 15-21
44139 Dortmund

Stadtwerke Bad Münstereifel
Marktstraße 11
53902 Bad Münstereifel

Der AN haftet für alle Beschädigungen an den Versorgungsleitungen und am
Eigentum Dritter.

Versorgung der Baustelle
Anschlüsse für Wasser, Energie und Abwasser sind auf dem Baugrundstück
vorhanden. Ein Stromanschluss besteht im Baustellenbereich (in der
Friedhofshalle), Wasser kann an der vorhandenen Zapfstelle (Hydrant) in
der Straße "An der Ley" oder von den Wasserzapfstellen auf dem Friedhof
entnommen werden. Der Abstand von der Baustelle zum Hydranten beträgt
maximal 150 m.

Um die Störung des Friedhofes und der angrenzenden Wohngebiete so gering
wie möglich zu halten, sind nach Absprache mit dem AG oder seinem
Vertreter Toilettenanlagen und andere sanitären Einrichtungen im
Planungsbereich aufzustellen.

Die Anschlüsse sind auf Kosten des AN herzustellen, Anschluss und
Einrichtung von Wasser-, Energie- und Telefonanlagen sind in die
jeweiligen Preise einzurechnen.

Auf dem Friedhof Iversheim gibt es keine funktionellen Sanitäranlagen.
Die Einrichtung und das Vorhalten der für die Baustelle notwendigen
Sanitäranlagen wird gesondert vergütet.

Entwässerung
Die Entwässerung der befestigten Flächen erfolgt über
Entwässerungsrinnen oder Straßenabläufe. Ansonsten wird das
Oberflächenwasser in den an die befestigten Flächen angrenzenden Flächen
oder in leichten Mulden versickert.

Baureinigung
Der AN hat während der gesamten Bauzeit die Baustellenzufahrt und alle
Anfahrwege, auch innerhalb des Friedhofes (Friedhofsbetrieb,
Wohngebiet!) sauber zu halten.
Die Lagerung von Materialien und Baumaschinen darf nur innerhalb der vom
AG bereitgestellten Flächen erfolgen. Die Sicherungspflicht liegt beim
AN.

Bauschutt
Die Beseitigung des anfallenden Bauschutts im Bereich des Friedhofes
(Abfälle, Fundamentreste etc. ) ist Sache des AN und ist täglich
unaufgefordert durchzuführen. Die Schuttbeseitigung wird gesondert
vergütet. Sollte die Schuttbeseitigung unterbleiben oder nicht in der
angegebenen Weise durchgeführt werden, ist die Bauleitung berechtigt,
dies nach vorheriger Aufforderung auf Kosten des AN anderweitig zu
veranlassen. Bauseits werden keine Container zur Verfügung gestellt.

Beseitigung von Abfallstoffen
Die Abrechnung über den Transport erfolgt nach Ladegewicht in to. Der
Nachweis der geordneten Entsorgung ist anhand von Lieferscheinen
unmittelbar nach erbrachter Leistung zu erbringen. Der bei den Arbeiten
des AN anfallende Schutt und Unrat ist eigenverantwortlich ohne
gesonderte Vergütung zu entsorgen (Nebenleistung ATV DIN 18299).

Anforderungen an Recyclingstoffe und sonstige Schüttgüter

Für sämtliche Erdbaumaßnahmen sowie für sonstige Schüttgüter sind die
ZTV E-StB, ZTV T-StB, TL Gestein-StB und deren beinhaltende
Eigenüberwachungsvorschriften/Kontrollprüfungen etc. bindend. Die Kosten
der Eigenüberwachungsprüfungen werden mit Ausnahme der nachträglich
vereinbarten Prüfungen nicht gesondert vergütet.

## Zusätzlicher Text
4 Konzept

Die Stadt Bad Münstereifel sowie die umliegenden Ortschaften entlang der
Erft wurden im Juli 2021 durch ein schweres Hochwasserereignis
getroffen. Im Stadtteil Iversheim wurde insbesondere auch der Friedhof
stark in Mitleidenschaft gezogen. Die zu beauftragenden Arbeiten
umfassen die Wiederherstellung der vom Hochwasser zerstörten Bereiche
der Friedhofsanlage:

- Wiederaufbau der denkmalgeschützten Friedhofsmauer (Los 2);

Der Friedhof soll wieder ein angemessener und qualitätsvoller Ruhe- und
Besinnungsort im Dorf Iversheim werden.

<Grafik>

Bestand
Der Bearbeitungsbereich umfasst die teilweise zerstörte,
denkmalgeschützte Friedhofsmauer.

## Zusätzlicher Text
5 Konzept Wiederaufbau Friedhofsmauer

Beschreibung Friedhofsmauer
Bei der Friedhofsmauer (Flur 5, Flurstück 138, Gemarkung Iversheim)
handelt es sich um eine bruchsteinerne Mauer mit eingemauerten
Grabkreuzen aus dem 17. und 18. Jahrhundert die als Denkmal Nr. 114
(Reg.Bezirk Köln, Kreis Euskirchen, Ortsteil Iversheim) seit dem
18.12.1987 unter Schutz gestellt ist. Die Mauer grenzt im Bereich des
Straßenverlaufs einseitig an den Friedhof an und grenzt im nordöstlichen
Bereich an das Kriegerdenkmal und an ein nördlich anschließendes
Gräberfeld an.

Die Bauzeit der Friedhofsmauer wird im 16. - 17. Jahrhundert vermutet,
in Teilen wurden Reparaturen im 20. und 21. Jahrhundert vorgenommen.

<Grafik>Zustand der Friedhofsmauer vor dem Hochwasserereignis

Ausführungsbeschreibung vorhandene Mauer
Konstruktion
Die Mauer ist als zweischalige (zwei Sichtseiten), frei stehende
Bruchsteinmauer ausgeführt. Die Fundamente sind aus Steinschüttungen mit
Kalkmörtelanteilen erstellt. Die Mauerseiten sind wenig geböscht. Die
Mauerfüllung besteht aus Steinmaterial mit hydraulischem, zementfreien
Kalkmörtel, die Außenschalen sind mit Bindersteinen gesetzt und mit
natürlichem, hydraulischem Kalkmörtel vermauert.

Material
Beim Material handelt es sich vermutlich um regionale Kalkstein und/oder
Grauwacke.
Die Mauerabdeckung wurde mit Feldbrand - Ziegelsteinen ausgeführt. Diese
wurden während früherer Reparaturen durch hart gebrannten Kanalklinker
nicht fachgerecht ergänzt.

Zustand
Die Friedhofsmauer wurde durch das Schadensereignis - Hochwasser vom 14.
und 15.07.2021 geschädigt.
In einigen Abschnitten wurde das Bauwerk bis auf die Oberkanten des
Fundaments abgetragen. Im Bereich des Friedhofs (Abstand unter 100 m)
befindet sich eine ungeordnete Steinschüttung mit Steinen, die nach dem
Hochwasser gesichert werden konnten. Diese Steine sind vorzugsmäßig im
Rahmen des Wiederaufbaus der Mauer zu verwenden.
Die nicht durch das Schadensereignis betroffenen Bereiche befinden sich
in befriedigendem Zustand und sind strikt vor Beschädigungen zu
schützen. Der Bewuchs aus Mauerpflanzen, Flechten und Algen ist in
diesen Bereichen ebenfalls zu erhalten.

Durchführung
Während der Restaurierungsarbeiten sind wöchentliche Abstimmungstermine
mit der unteren Denkmalbehörde vor Ort vorzusehen. Die Teilnahme an
diesen Terminen ist in die Preisermittlung mit einzubeziehen.

Um die denkmalgerechte Instandsetzung von Mauerbauwerken aus Naturstein
sicherzustellen, werden die Nachfolgenden Bearbeitungsrichtlinien
Auflage für die denkmalgerechte Erlaubnis gem. $9 SchG NW.

Arbeiten Los 2, Wiederaufbau der historischen Friedhofsmauer
Dokumentation
Voruntersuchung
Laboranalytik  Mörtelanalysen
Material und Ausführungskonzept
Schutzabdeckungen und Geländeschutz
Einrichten Lagerfläche und Arbeitsbereiche
Vorarbeiten
Aufarbeiten Fugen
Vorbereitung Fundamente
Mauerschalen
Kernmauerwerk

## Zusätzlicher Text
6 Abrechnungshinweise, Umrechnungstabelle

Schüttgüter
Umrechnungen von Schüttgütern erfolgen mit folgenden
Umrechnungsgewichten pro 1 cbm:
- Rheinsand 0-2mm: 1,56 to lose und 1,85to verdichtet
- Rheinsand 2-8mm: 1,70 to lose
- Rheinkies 8-32mm: 1,78 to lose
- Kiessand 0-32mm: 1,72to lose und 2,05 to verdichtet
- Kalksteinschotter 32-56mm:1,52 to lose und 1,75 to verdichtet
- Kalksteinsplitt: 1,56 to lose
- Siebschutt: 1,80 to lose und 2,08 to verdichtet
- Schottertragschicht: 1,80 to lose und 2,15 to verdicht
- Hydr.geb. Tragschicht: 1,90 to lose und 2,25 to verdichtet
- Tennenmaterial: 2,2 to lose und 2,4 to verdichtet
- Schroppen 0-200mm: 1,60 to lose und 1,95 to verdichtet
- Felsen/Flußbausteine: 1,85 to lose
- Bituminöse Tragschicht: 2,36 to verdichtet
- Bituminöse Deckschicht: 2,36 to verdichtet
- Gußasphalt: 2,45 to verdichtet
- Lava: 0,80 to lose

Bodentransporte
Umrechnungen von Bodentransporten erfolgen mit folgenden
Umrechnungsgewichten pro 1 cbm:
- Oberboden: 1,70 to
- Schutt/Unrat: 1,80 to
- Geröll: 1,90 to
- Lehm, Ton: 2,10 to

Abbruchmaterial
Umrechnungen von Abbruchmaterial erfolgen mit folgenden
Umrechnungsgewichten pro 1 cbm:
- Beton bewehrt: 2,5to
- Beton unbewehrt: 2,2to
- Betonbeläge: 2,2to
- Mineral-Tragschichten: 2,15to
- Asphalt-Deckschichten: 2,40to
- Asphalt-Tragschichten: 2,05to

Allgemein
Bei sämtlichen Abrechnungen sind Original-Wiegescheine mit Angabe der
genauen Anschrift der Baustelle, des Datums und der Stoffart beizulegen.
Die Wiegescheine sind im Durchschlag spätestens binnen 2 Werktagen der
Bauleitung vorzulegen.

Sofern der Auftragnehmer ausgebautes Material auf eine eigene Deponie
fährt, ist dies der Bauleitung rechtzeitig mitzuteilen und vorab
gemeinsam aufzumessen.

Selbst ausgestellte Deponiescheine werden nicht anerkannt!

## Zusätzlicher Text
7 Termine

Bauablaufplanung
Der Baubeginn der Gesamtmaßnahme liegt in der 21. Kalenderwoche 2026,
ab dem 18.05.2026. Die Baumaßnahme ist in zwei Phasen (und entsprechende

Lose) unterteilt.

Phase 1 umfasst den Wiederaufbau der Friedhofsanlage (Los 1)
Phase 2 umfasst den Wiederaufbau der historischen Friedhofsmauer (Los 2)

<Grafik>

Bauablaufplanung Los 2 (Wiederaufbau der historischen Friedhofsmauer)
Der Baubeginn der Gesamtmaßnahme liegt in der 22. Kalenderwoche 2026.
Die Baumaßnahme ist in zwei Phasen (und entsprechende Lose) unterteilt.

Phase 1 umfasst den Wiederaufbau der Friedhofsanlage (Los 1)
Phase 2 umfasst den Wiederaufbau historische Friedhofsmauer (Los 2)

Der Baubeginn für Los 2 (Wiederaufbau der Friedhofsanlage) liegt in der
25. Kalenderwoche.
Für Los 2 gilt eine Bauzeit von 12 Wochen, das Bauende liegt also in der
37. Kalenderwoche.

Bei Überschreitung dieser Termine durch sein Verschulden kommt der
Auftragnehmer in Verzug. Um die Störung des Friedhofs so gering wie
mögliche zu halten, sind die Arbeiten in einem Zug
(Schlechtwetterperioden
ausgenommen) auszuführen.

Vororttermine
Der Friedhof ist öffentlich zugänglich und kann jederzeit besichtigt
werden (keine festgelegten Öffnungszeiten). Eine Anmeldung zur
Besichtigung ist nicht erforderlich. Den Bietern wird empfohlen, den
Projektort vor Abgabe des Angebots durch eine Ortsbesichtigung in
Augenschein zu nehmen, jedoch ist die Besichtigung freiwillig.

Allgemeines
Die Ausbauarbeiten müssen nach Auftragsvergabe und umgehend zum
angegebenen  Baubeginn begonnen werden. Witterungsbedingte
Zeitverschiebungen werden nur nach einvernehmlicher Absprache mit dem
Auftraggeber anerkannt.

Bereits fertiggestellte Flächen und Anlagen (auch anderer Lose) sind zu
schützen oder wiederherzustellen.

## Zusätzlicher Text
8 Rechnungsstellung

Rechnungsadresse:

Stadt Bad Münstereifel
Der Bürgermeister
Marktstraße 11 + 15
53902 Bad Münstereifel
E-Mail: rechnungen@bad-muenstereifel.de

Die Gewährung von Skonto ist nicht zulässig, da Skonto vom
Fördermittelträger nicht akzeptiert wird. Auf den Rechnungen ist die
WAP-Nr. M47 anzugeben.

Die Rechnungen sind als strukturierte E-Rechnungen zu versenden.

## Zusätzlicher Text
9 Zusätzliche Vorschriften, Sonstiges

Baustellenleiter
Der Bieter hat bei der Einweisung einen Ansprechpartner für die
Ausführung der Maßnahme zu nennen, der während der Arbeiten ständig auf
der Baustelle anwesend und mit den Anforderungen der
Leistungsbeschreibung vertraut ist. Die Teilnahme eines verantwortlichen
und entscheidungsbefugten Vertreters des AN an den regelmäßig
stattfindenden Baubesprechungen ist erforderlich.

Beweissicherung
Vor Baubeginn der Arbeiten muss der Zustand der in Anspruch genommenen
Flächen und Zuwegungen vom AN und AG gemeinsam festgestellt und in
geeigneter Form (Fotos, Aktenvermerk) dokumentiert werden. Eine
Ausfertigung der hierbei erstellten Unterlagen ist durch den AN dem AG
zur Verfügung zu stellen.

Materiallieferungen und Gütebestimmungen
Die Lieferung der erforderlichen Materialien zur Erfüllung einer
Leistung ist grundsätzlich im Einheitspreis (EP) mit einzukalkulieren.
Der Zusatz - einschl. Lieferung aller Materialien - wird damit
hinfällig. Es dürfen nur Materialien verarbeitet werden, die von
Lieferwerken stammen, welche einer laufenden, amtlich anerkannten
Gütekontrolle unterliegen. Der AN ist verpflichtet, vor Lieferung von
Betonwaren (Bordsteine, Leitsteine, Platten, Pflaster u.ä.) bereits beim
Lieferwerk zu prüfen, ob die zu liefernden Waren den Anforderungen des
Auftraggebers entsprechen.
Wird durch den AG eine Qualität festgestellt, die nicht den geforderten
Anforderungen entspricht, ist mit einer Herausnahme und Ersatz der
beanstandeten Teile auf Kosten des AN zu rechnen. Die gültigen
DIN-Normen und EN-Normen sowie sonstigen Regelwerke sind in der jeweils
gültigen Fassung zu beachten.

Bedienungsanleitungen und Montageanleitungen
Bedienungsanleitungen und Montageanleitungen für technische Anlagen und
Pflegeanweisungen für Einbauteile sind bei Abnahme beweissicher als
Nebenleistung zu übergeben.

Weitere Hinweise

Zur Abrechnung von Zulagen für erhöhte Homogenbereiche beim Erdaushub
ist mit der Bauleitung ein gemeinsames Aufmaß der Gruben durchzuführen.

Der AN ist verpflichtet, an einer Baustelleneinweisung mit allen
Gewerken teilzunehmen. Außerdem hat er an den regelmäßigen, einmal
wöchentlich stattfindenden Baustellenbesprechungen teilzunehmen, die
während bzw. vor seinen Arbeitszeiträumen auf der Baustelle stattfinden.

Tagesberichte sind bautäglich zu führen und von der Bauleitung
regelmäßig beim wöchentlichen Baustellentermin unterzeichnen zu lassen.
Die Lieferscheine der Schüttgüter sind mit

- Datum,
- Wiegescheinnummer
- Nettogewicht

in die Tagesberichte einzutragen und von der Bauleitung beim
wöchentlichen Baustellentermin gegenzeichnen zu lassen.

Stundenlohnarbeiten sind von der Bauleitung anzuordnen. Die Stundenlohnnachweise sind mit:

- Datum,
- Name des Anordnenden AG,
- Name des Ausführenden AN,
- Qualifikation des Ausführenden,
- Anfangs- und Endzeiten einschließlich evtl. Pausen,
- Materialnachweis,
- Vollständige Beschreibung der ausgeführten Arbeiten,
- Ausführungsort,
- Unterschrift mit Datum

zu versehen und der Bauleitung unverzüglich vorzulegen.

## Zusätzlicher Text
10 Planunterlagen (Los 2)

Folgende Pläne werden Vertragsbestandteil (Los 2):

Lagepläne
1.1 Lageplan
5.1 Wiederaufbau Einfassungsmauer
5.2 Wiedereinbau Toranlage

## Los 2, Wiederaufbau historische Friedhof

### Titel 0 Technische Vorbemerkungen

*Hinweis*
Bearbeitungsrichtlinien
Folgende Richtlinien werden Teil der Ausschreibung und
sind in die Preisfindung einzubeziehen:

Das älteste, bauzeitliche Erscheinungsbild ist zu
bewahren. Die bestehenden Mauern sind partiell zu
reparieren und nicht die gesamten Fugen auszutauschen.
Die noch bestehenden Mauerabschnitte und -pfeiler sind
nicht abzubauen, sondern anzuarbeiten und zu reparieren
(mit Ausnahme des nördlichen Mauerpfeilers, der zu
versetzen ist (s. gesonderte Position)). Das höhere
Mauerfragment anschließend an die rückwärtige Mauer des
Kriegerdenkmals ist als Zeugnis zu bewahren.

Die Wahl der Materialien und ihrer Verarbeitung ist an
die bestehenden Mauerteile möglichst im
Erscheinungsbild und den technischen Eigenschaften
anzugleichen. Für die Steinergänzungen können roter
Sandstein ("Kylltaler Sandstein"), Bergische Grauwache
oder Kalk-Bruchsteine aus dem Garten- und
Landschaftsbau verwendet werden. Als Fugenmörtel ist
ein gelblich-beiger, natürlich hydraulischer Mörtel
(Werktrockenmörtel oder Baustellenmischung) mit Zusatz
von grobem Sand-Kies (4/8) zu wählen.

Von einer Reinigung der Steine ist im Sinne eines dem
historischen Bestands ähnlichen Erscheinungsbildes
abzusehen. Die Pflanzen, Moose und Flechten an und auf
der Mauer sind, soweit sie den Wiederaufbau nicht
unmöglich machen, zu belassen. Lediglich der Efeu ist
entfernen. Als Vorbild dienen die erhaltenen
Mauerflächen im Süden des Friedhofs.

Alle Mauersteine (Natursteine, Ziegel etc.) sind der
Bauleitung zur Bemusterung vorzulegen und nur nach
Freigabe zu verbauen.

1. Dokumentation
Für die Dokumentation des Ausgangszustands sind
folgende Unterlagen zu erstellen:
Bestandspläne der Friedhofsmauer (Grundriss, Ansichten,
Schnitt) in geeignetem Maßstab;
Zeichnerische Dokumentation der Konstruktion und des
Bestandsmaterials (Mauergefüge, Fugenbild, etc.);
Fotografische Dokumentation der an die Mauer
angrenzenden Grabeinfassungen und Grabsteinen
(Vorzustand = Endzustand);
Fotografische Dokumentation des Vorzustandes der Mauer;
Kartierung der Schäden (Risse, Fehlstellen, Ausbrüche,
Reparaturmaßnahmen, etc.);
Detaillierte fotografische und zeichnerische
Dokumentation der
Restaurierungsmaßnahmen mit gleichzeitiger
Mengenermittlung zur Abrechnung.

2. Voruntersuchung
Im Rahmen der Voruntersuchung vor Aufnahme der Arbeiten
vor Ort sind durch den Unternehmer folgende Unterlagen
anzuliefern:
Bestandserfassung (Konstruktion, Material, Reparaturen,
etc.),
Interdisziplinäre Untersuchungen (Materialtechnologie,
Statik, Baugeschichte);
Zustands- und Schadenserfassung (quantitativ und
qualitativ);
Prüfung der Standfestigkeit;
Prüfung des Untergrundes;
Nivellieren der gesamten Umfassungsmauer;
Herstellen eines Schnurgerüstes.

3. Laboranalytik  Mörtelanalysen
Klärung folgernder Fragestellungen zur
Materialzusammensetzung (Zuschläge, Sande, farbgebende
Anteile) des Mauermörtels durch Entnahme von
Materialproben:
Homogenität der Materialmatrix, Bindung und
Gesteinskörnung;
Qualität der Sand- bzw. Gesteinskörnungen;
Sieblinie festlegen;
Analyse der Bindemittelqualität des Bestandsmörtels.

4. Material und Ausführungskonzept
Festlegen der Gesteinsart entsprechend dem
Bestandsmaterial im Bereich der jeweiligen
Mauerfehlstellen;
Entwickeln und Beprobung eines Mörtels als
Baustellenmischung (als Bindemittel zulässig ist
ausschließlich natürlicher hydraulischer Kalkmörtel
(zement- und
gipsfrei);
weitere Zusätze wie Kunstharze oder Verzögerer sind
nicht zulässig;
Herstellen einer Probestelle als Mauermuster;
die Freigabe für Maurerarbeiten erfolgt nach
Begutachtung und Freigabe durch Auftraggeber und
Denkmalbehörden.

5. Schutzabdeckungen
Folgende Sicherungs- und Schutzmaßnahmen sind vor
Beginn der Ausführung von Maßnahmen vorzusehen, die
Breite der Schutzabdeckungen ist in Rücksprache mit dem
AG den örtlichen Gegebenheiten anzupassen:
Liefern, Einbauen und Ausbauen von Abdeckmaterialien
und Hölzern;
fachgerechtes Entsorgen des Abdeckmaterials nach
Abschluss der Arbeiten;
Sicherung loser Grabsteine vor der Friedhofsmauer durch
Abstützen oder horizontale Lagerung;
Abtransport und Zwischenlagerung auf dem Gelände des
Friedhofes;
Schutzabdeckung von Grabeinfassungen gegen mechanische
Schäden und Verschmutzung;
Zulässig sind recyclingfähige, reißfeste
Kunststoffgewebefolien und Schaltafeln;
die Abdeckung ist während der gesamten Dauer der
Arbeiten eingebaut zu lassen.

6. Geländeschutz
Vor dem Einsatz von schweren Baumaschinen sind die
Fahrwege und Arbeitsbereiche durch entsprechende
Schutzplatten abzudecken:
Liefern und Einbauen von Gummimatten oder ähnlichen
Platten;
Verlegen der Matten in den Zufahrts- und
Arbeitsbereichen;
Räumen und abtransportieren nach Abschluss der
Arbeiten.

7. Lagerflächen
Vor Beginn der Arbeiten sind Lager- und Arbeitsflächen
einzurichten:
Arbeitsbereiche einrichten für Mauersteine und Mörtel,
Mischbereich für Mörtel;
Einrichten eines oder mehrerer Lagerbereiche nach
Abstimmung und Vorgabe des Auftraggebers;
ggf. Abdecken der Flächen durch Gummimatten;
Lagern loser oder ausgebauter Mauersteinen, am Rand der
Baustelle;
Zwischenlagern angelieferter neuer Steine;
Einrichten eines Mörtelmischplatzes;
Räumen und Reinigen des Platzes nach Abschluss der
Arbeiten;
Räumen und Abtransportieren von Matten nach Abschluss
der Arbeiten.

8. Vorarbeiten
Zur Vorbereitung zur Instandsetzung geschädigter und
zerstörter Mauerpartien sind folgende Arbeiten
durchzuführen:
sorgfältiges Entfernen von Bewuchs im Bereich
geschädigter Mauerpartien (in den unbeschädigten
Teilbereichen ist der Bewuchs zu erhalten);
im Nahbereich zur Mauerfehlstelle: lose Mauersteine
entfernen, säubern, Mörtelresten abstemmen und seitlich
lagern;
im Bereich von Mauerfehlstellen: gelöste Mauerpartien
vorsichtig ausstemmen;
Herstellen von Verzahnungsmöglichkeiten für die
Mauerergänzungen zu den seitliche Bruchstellen;
Aussortieren von geschädigten Steinen;
der Einsatz schwerer Stemmmaschinen ist nicht zulässig;
die nicht geschädigten Teile der Fundamentstickung sind
zu erhalten;
sorgfältiges reinigen der Bruchbereiche und
Fundamentoberflächen durch Abkehren und Entstauben.

9. Risse Fugen
Vorbereitung geschädigter Fugen zum Neuverfugen (gilt
für Fugen bis 3 mm)
Erweitern von Rissen;
Zementfugen ("Verfugung mit hartem Zementmörtel"), die
Abrisse zu den Mauersteinen zeigen, sind vorsichtig und
ohne Beschädigung der Steinflanken zu entfernen;
Fugen > 3mm sind auszukratzen, bis 2 cm tief;
Fugen sorgfältig auskehren von losem Fugenmörtel;
intensives Wässern durch Aufsprühen von Wasser;
Tränken der Ansatzstelle mit Kalkmilch.

10. durchlaufende Risse reparieren
Betrifft durchlaufende Risse (> 3 mm) die für eine
Schwächung des Mauergefüges sorgen und die
Standfestigkeit gefährden:
Prüfen der Schadensursache und der Standfestigkeit;
vorsichtiges Abtragen des Mauergefüges im oberen
Rissbereich, seitliches Lagern der Steine;
Aussortieren von geschädigtem Material;
intensives Wässern durch Aufsprühen von Wasser;
Tränken der Ansatzstelle mit Kalkmilch
Rekonstruktion des Mauergefüges gemäß der folgenden
Punkte 12 - 14, ggf. Einbauen von Edelstahl-Nadeln.

11. Fundament für Aufbau der Mauerergänzungen
vorbereiten
Instandsetzen der durch Verlust der aufgehenden
Mauerbereiche frei liegende Fundamentoberflächen:
Oberflächen instandsetzen und für den Aufbau der
Mauerergänzungen vorbereiten;
vorsichtiges Ausbauen von losen Bereichen der
Fundamentstickung;
Reinigen durch Abkehren von losem Mörtel und Sand;
intensives Wässern durch Aufsprühen von Wasser;
Tränken der Ansatzstelle mit Kalkmilch;
Einbau einer kapillarbrechenden Lage Schiefer -
Steinplatten auf der Fundamentoberfläche;
als Mörtel ist ausschließlich natürlicher hydraulischer
Kalkmörtel (ohne Zementanteile oder Kunststoffzusätze)
zulässig;
Trass- oder Ziegelmehl als Zuschläge sind zulässig;
Einbau einer bituminösen Horizontalsperre ist nicht
zulässig;
Einbau von bituminösen oder anderen Fremdmaterialien
zur vertikalen Abdichtung der Fundamentbereiche ist
nicht zulässig.

12. Mauerschalen herstellen
Geschädigte Mauerpartien sichern, Flächen vorbereiten
und Mauerergänzungen ausführen:
Reinigen der noch eingebauten Steinoberflächen durch
Abkehren und Abstemmen von losem Mörtel und Sand;
intensives Wässern durch Aufsprühen von Wasser;
Tränken der Ansatzstelle mit Kalkmilch;
Aufbau der Mauerschalen innerhalb der Mauerfehlstelle,
gemäß des umgebenden Mauerwerks;
Verzahnen der Randbereiche, Weiterführen des
Fugenbildes;
Aufbau der beiden Außenschalen durch den Einbau von
Bindersteinen;
Fehlende Steine sind aus Eifler Sandstein rot oder
beige ("Kylltaler"), als Quader mit gebrochenen,
gerundeten Kanten und einer grob gesandstrahlten oder
fein geheilten Oberfläche, angepasst an die alten,
verwitterten Quader zu ersetzen (insbesondere am
turmartigen Mauerpfeilern des südwestlichen Eingangs am
Kirchenvorplatz). Ersatz des Mauergesims am
Mauerpfeiler durch Werkstück aus Muschelkalk gleicher
Farbe;
Fugen mit hydraulischem Kalkmörtel gemäß Bestandsfugen
angleichen;
als Mörtel ist ausschließlich natürlicher hydraulischer
Kalkmörtel (ohne Zementanteile oder Kunststoffzusätze)
zulässig;
Trass- oder Ziegelmehl als Zuschläge sind zulässig; zu
verwenden sind eher rötliche oder bräunliche Sande;
neues Steinmaterial ist in Art, Größe und Bearbeitung
entsprechend dem Bestandsmaterial einzubauen;
Steinmaterial: heterogene Mauersteine unterschiedlichen
Formats und Größe (gerundet, grob behauen,
quaderförmig, kleine Plattenformate etc.) in Anlehnung
an die Mauerformate der noch vorhandenen Mauerstücke.
Farblich sind die Mauersteine auf die vorhandenen
Steine abzustimmen: grau, beige, rötlich und ocker.
Beim Aufbau der Mauern kann auf das Material der
Steinschüttung im Bereich der nördlichen
Friedhofserweiterung zurückgegriffen werden, sonst
Einbau von farblich passenden Kalk-Bruchsteinen aus dem
Garten-Landschaftsbau, gemischt mit Bergischer
Grauwacke;
Ausführung gemäß intaktem Mauerabschnitt an der
Südseite des Friedhofs. Der ockerfarbene Kalkmörtel ist
bei Versetzen dick aufzutragen, um das ausquellende
Material über die Fugen und teils die Steine zu
verstreichen (s. auch Punkt 15: "Verfugen der Mauer").

13. Kernmauerwerk herstellen
zweischaliges Außenmauerwerk füllen, Flächen
vorbereiten und aufbauen;
Ausbauen von losen Füllsteinen, seitliches Lagern des
Materials;
Reinigen der noch eingebauten Steinoberflächen durch
Abkehren und Abstemmen von losem Mörtel und Sand;
intensives Wässern durch Aufsprühen von Wasser;
Kernmauerwerk mit kleinformatigen Steinen ausstopfen;
Außengefälle anlegen;
Fugen mit hydraulischem Kalkmörtel bei erhöhtem
Bindemittelanteil abgleichen;
als Mörtel ist ausschließlich natürlicher hydraulischer
Kalkmörtel (ohne Zementanteile oder Kunststoffzusätze)
zulässig;
je nach Analysebefund sind Trass- oder Ziegelmehl als
Zuschläge zulässig; zu verwenden sind rötliche oder
bräunliche Sande.

14. Mauerkrone erstellen
Mauerkrone als Schutz der gesamten Mauer, gemäß des
Bestandes rekonstruieren;
lose Kronenabdeckungen ausbauen, reinigen und bis zum
Wiedereinbau seitlich lagern;
neues Ziegelsteinmaterial entsprechend des Bestands
liefen und einbauen;
breite Rollschicht aus hartgebrannten Backsteinen, mit
gleicher Schräge zur Straßenseite;
Kanalklinker o.ä. Ziegelsteine sind nicht zulässig;
vorhandene, nicht fachgerecht eingebaute Klinker (im
Bereich der geschädigten Mauer) sind auszubauen und
durch dem historischen Bestand entsprechende Klinker
auszutauschen;
als Mörtel ist natürlicher hydraulischer Kalkmörtel
(ohne Zementanteile oder Kunststoffzusätze) zulässig;
gegebenenfalls kann ein wasserhemmender
Mauerkronenmörtel verwendet werden;
je nach Analysebefund sind Trass- oder Ziegelmehl als
Zuschläge zulässig;
zu verwenden sind rötliche oder bräunliche Sande;

15. Verfugen der Mauer
Instandsetzen ausgewitterter und ausgespülter
Mauerfugen;
intensives Wässern z. B. durch Aufsprühen von Wasser;
Angleichen der Fugen mit hydraulischem Kalkmörtel bei
erhöhtem Bindemittelanteil;
Einbau durch Stopfen des erdfeuchten Materials mittels
Fugeisen mit hohem Druck bis tief in die Fuge;
das Fugenbild (Breite der Fugen und Eintiefung) ist
dabei dem Bestandsbild entsprechend anzugleichen;
als Mörtel ist ausschließlich natürlicher hydraulischer
Kalkmörtel (ohne Zementanteile oder Kunststoffzusätze)
zulässig;
Trass- oder Ziegelmehl als Zuschläge sind zulässig; zu
verwenden sind rötliche oder bräunliche Sande feiner
Körnung;
die Mörtelzuschläge sind entsprechend der Bestands -
Mörtel Analyse (s. gesonderte Position)
zusammenstellen;
Spritzverfugungen sind nicht zulässig;
der Kalkmörtel der beim Aufbau der Mauerschalen
verwendet wurde ist über die Fugen und teilweise über
die Steine zu verstreichen, außerdem ist er zusätzlich
anzuwerfen und grob zu verstreichen. Der intakte
Mauerabschnitt an der Südseite ist als Vorbild für die
Wiederherstellung zu nehmen;
Strahlverfahren zur Entfernung von Mörtelresten nach
abbinden des Mörtels sind nicht zulässig.

### Titel 1 Baustelleneinrichtung

**1.1 Baustelleneinrichtung**
Baustelle einrichten und Vorhalten der
Baustelleneinrichtung
und Geräte für sämtliche in der Leistungsbeschreibung
aufgeführten Arbeiten und für die gesamte Bauzeit.

Nach Abschluss der Arbeiten ist die Baustelle zu
räumen,
alle genutzten Stand- und Arbeitsflächen zu säubern und

wiederherzustellen.

Die Einrichtung und Sicherung der Lager-,
Vorbereitungs-
und Arbeitsflächen werden in einer gesonderten Position
abgerechnet.
Menge: 1,000 psch

**1.2 Verkehrsrechtliche Anordnung und Beantragen Sondernutzung**
Einholen der verkehrsrechtlichen Anordnung und
beantragen der
im Bereich der Baustelle und der
Baustelleneinrichtungsfläche. Die verkehrsrechtliche
Anordnung ist 4 Wochen vor festgelegtem
Baubeginn einzuholen und dem AG vorzulegen.

Die Gebühr für das Einholen der verkehrsrechtlichen
Anordnung
ist in die Position einzukalkulieren. Diese Pauschale
gilt für die
gesamte Bauzeit und wird nur einmal vergütet.
Menge: 1,000 St

**1.3 Verkehrszeichen**
Verkehrszeichen nach § 40 STVO, Oberfläche retroreflektierend, mit Aufstellvorrichtung, aufstellen,
über
die gesamte Bauzeit vorhalten, umsetzen und räumen.

Ausführung gemäß vom AN einzuholenden
Verkehrsrechtlichen Anordnung.
Menge: 1,000 St

**1.4 Sanitäre Einrichtung**
Sanitäre Einrichtung für alle am Bau Beteiligten
aufstellen, über
die gesamte Bauzeit vor- und instandhalten, sowie
wieder
entfernen.
In den Preis sind die Kosten für die Installation, das
Auffangen
und der komplette und ordnungsgemäße Abtransport des
Abwassers einzurechnen. Frischwasser kann an der
vorhandenen Zapfstelle
(Hydrant) in der Straße "An der Ley" oder von den
Wasserzapfstellen
auf dem Friedhof entnommen werden.

Die evtl. notwendigen Schlauchbrücken sind in den Preis

einzukalkulieren. Frischwasser und Strom müssen vom AN
direkt mit den Versorgern abgerechnet werden.

Die Errichtung der Zugänge, Betrieb und Unterhalt sind
im
Preis enthalten.

Die Wochenanzahl umfasst die Wochen, in denen der
AN tatsächlich auf der Baustelle arbeitet.
Menge: 12,000 Wo

**1.5 Bauschutzzaun aufstellen, vorhalten und abbauen**
Bauschutzzaun aufstellen, vorhalten und abbauen,
gemäß Zeichnung und/oder Angabe der Bauleitung,
Zaunhöhe 2,0 m, versetzbar,

auf unbefestigtem und befestigtem Untergrund,

aber ohne Befestigung im Untergrund,

aus Einzelelementen mit verzinktem Stahlrohrrahmen und
Vergitterung, mit Standfüßen, während der Bauzeit
vorhalten
und unterhalten sowie nach Beendigung der Bauzeit
entfernen.

Vergütung nach Baufortschritt, Abrechnung nach
Längenaufmaß.
Menge: 100,000 m

**1.6 Baustellentor aufstellen, vorhalten und abbauen**
Baustellentor aufstellen, vorhalten und abbauen,
gemäß Zeichnung und/oder Angabe der Bauleitung,
bestehend aus Bauschutzzaun, zweiflügelig, Zaunhöhe:
2,0 m,
Lichte Weite: ca. 5,0 m, versetzbar. Auf befestigtem
und
unbefestigtem Untergrund, ohne Befestigung im
Untergrund,
aus Einzelelementen mit verzinktem Stahlrohrrahmen und
Vergitterung, mit Standfüßen, während der Bauzeit
vorhalten
und unterhalten sowie nach Beendigung der Bauzeit
entfernen.

Vergütung nach Baufortschritt, Abrechnung nach Stück.
Menge: 1,000 St

**1.7 Bauschutzzaun umsetzen**
Bauschutzzaun umsetzen, Zaunhöhe 2,0 m,

versetzbar, auf unbefestigtem Untergrund,

ohne Befestigung im Untergrund,
aus Einzelelementen mit verzinktem Stahlrohrrahmen und
Vergitterung, mit Standfüßen,

Bauschutzzaun nach besonderer Anordnung des AG
umsetzen, Zaun umsetzen nach Zeichnung und/oder Angabe
der
Bauleitung.

Abrechnung nach Längenaufmaß
Menge: 20,000 m

**1.8 Tägliches Sauberhalten der Zugangswege zur Baustelle**
Sauberhalten der Wege im Baustellenbereich und im
Bereich der Zufahrt von der Katzemer Straße und dem
Bellinghovener Weg und vom Baustelleneinrichtungsfeld
(Schulbereich!) während der gesamten Baumaßnahme mit
geeignetem Gerät nach Wahl des AN.
Das anfallende Material ist mindestens 1x wöchentlich
zu entsorgen
Menge: 1,000 psch

### Titel 2 Vorbereitende Arbeiten

**2.1 Obere Vegetationsschicht abschieben und entsorgen**
Pflanzl. Bodendecke (Grasnarbe) abräumen und aufnehmen
zur Vorbereitung der Fundamtierungsarbeiten

Bewuchs: Rasen einschließlich Wurzelschicht

in Teilflächen rundum der Grabstellen
Böschungsneigung bis 1:3

Schichtdicke über 5 - 10 cm,

Anfallendes Material laden und fachgerecht entsorgen.
Abrechnung nach Flächenaufmaß
Menge: 150,000 m2

**2.2 Fundamentgraben**
Bodenaushub für Fundamentreparatur (Streifenfundament)
profilgerecht lösen, in Bereichen die vom Hochwasser
ausgespült wurden und zum Bau der Mauer vorbereitet werden

müssen, seitlich lagern und lagenweise wiedereinbauen.
Einschl. lageweises Verdichten, EV2 min 45MN/m2.
Aushubtiefe bis 0,8m,
Breite der Fundamentsohle bis 1,5 m.
Zulässige Abweichung von der Soll-Höhe +-2cm.
Bodenklasse 3-5 DIN 18300.

Neigung eben.
Mehraushub und Wiederverfüllung für Schalungs- und
Arbeitsraum ist in den EP einzurechnen.

Einschl. aller evtl. anfallenden Entsorgungsgebühren.
Abrechnung nach gemeinsamen örtl. Aufmaß und
Wiegekarten.
Menge: 10,000 m3

**2.3 Aushub für Einzelfundament**
Bodenaushub für Einzelfundamente für
Einbauteile (Mauer, Endpfeiler etc.)
im Bereich des zu versetzenden Mauerpfeilers
mit den Abmessungen bis max.
L x B x T = 0,8 x 0,8 x 1,0m.

Der Aushub ist profilgerecht zu lösen,
laden und fachgerecht
zu entsorgen.

Aushubtiefe bis 1,0m,
Zulässige Abweichung von der Soll-Höhe +-2cm.
Bodenklasse 3-5 DIN 18300.
Neigung eben.

Mehraushub und Wiederverfüllung für Schalungs-
und Arbeitsraum ist in den EP einzurechnen.
Menge: 1,000 m3

### Titel 3 Wiedererrichtung historische Friedhofsmauer

*Hinweis*
Technische Vorbemerkungen

**3.1 Dokumentationsunterlagen**
Erstellen der Dokumentationsunterlagen gemäß der
Beschreibung in den technischen Vorbemerkungen,
Präsentation derselben 2-fach in ausgedruckter Form und

als reproduzierbare Datei im pdf-Format.
Menge: 1,000 St

**3.2 Voruntersuchung**
Erstellen der Voruntersuchung gemäß der Beschreibung
in den technischen Vorbemerkungen, Präsentation
derselben 2-fach in ausgedruckter Form und als
reproduzierbare Datei im pdf-Format.
Menge: 1,000 St

**3.3 Laboranalytik (Mörtelanalysen)**
Erarbeiten der Laboranalytik (Mörtelanalysen) gemäß der

Beschreibung in den technischen Vorbemerkungen,
Präsentation derselben 2-fach in ausgedruckter Form und

als reproduzierbare Datei im pdf-Format.
Menge: 1,000 St

**3.4 Material und Ausführungskonzept**
Erstellen eines Material und Ausführungskonzepts gemäß
der Beschreibung in den technischen Vorbemerkungen,
Präsentation derselben 2-fach in ausgedruckter Form und

als reproduzierbare Datei im pdf-Format, Bau einer
Probestelle als Mauermuster zur Begutachtung und
Freigabe durch Auftraggeber und Denkmalbehörden.
Menge: 1,000 St

**3.5 Erstellen von Schutzabdeckungen**
Erstellen der notwendigen Schutzabdeckungen gemäß
der Beschreibung in den technischen Vorbemerkungen.
Die Position umfasst die Lieferung, die komplette
Montage
und das ordnungsgemäße Entsorgen (inkl. aller Gebühren)

der Abdeckungen.
Im gesamten Bereich der wiederherzustellenden
Friedhofsmauer, Breite beidseitig im Mittel 1m.
Abrechnung in m2 (Länge x Breite x 2)
Menge: 80,000 m2

**3.6 Geländeschutz**
Erstellen der notwendigen Schutzabdeckungen gemäß
der Beschreibung in den technischen Vorbemerkungen.
Die Position umfasst die Lieferung, die komplette
Montage
und das ordnungsgemäße Entsorgen (inkl. aller Gebühren)

der Schutzelemente.
Im gesamten Bereich der wiederherzustellenden
Friedhofsmauer, Breite beidseitig im Mittel 1,0 m.
Abrechnung in m2 (Länge x Breite (beidseitig 1,0 m))
Menge: 70,000 m2

**3.7 Lagerfläche erstellen**
Einrichten der Baustelleneinrichtung- und Lagerfläche
gemäß der Beschreibung in den technischen
Vorbemerkungen. Die Position umfasst die Lieferung, den

komplette Aufbau und den ordnungsgemäßen Abbau
(inkl. aller Gebühren) der Lagerfläche. Die Lagerfläche
ist
im Bereich der Straße zu errichten, die notwendigen
Sicherungseinrichtungen sind vorzusehen, die
 Richtlinien
für die Sicherung von Arbeitsstellen an Straßen  (RSA)
sind Grundlage und für die Planung und Durchführung
einzuhalten. Die verkehrsrechtliche Anordnung ist bei
der
zuständigen Behörde einzuholen.

Die Position umfasst die Einrichtung, den Unterhalt und

den Abbau der kompletten Lagerfläche. Die Errichtung
von Sicherungszäunen wird über eine gesonderte
Position abgerechnet.
Menge: 1,000 St

**3.8 Vorarbeiten**
Durchführung der Vorarbeiten gemäß der Beschreibung
in den technischen Vorbemerkungen. Ausführung gem.
des abgestimmten Ausführungskonzepts (ges. Position).
Die Position umfasst die kompletten Vorbereitungen der
Maurerarbeiten, inkl. der Sichtung und Vorbereitung der

Steinschüttung im hinteren Bereich des Friedhofs zur
Wiederverwendung.
Menge: 1,000 St

**3.9 Vorbereitung zum Neuverfugen (geschädigte, vorh. Mauer)**
Geschädigte Fugen (> 3mm) gemäß der Beschreibung
in den technischen Vorbemerkungen zur Neuverfugung
vorbereiten. Arbeiten im Bereich der durch das
Hochwasser geschädigten Mauer (s. Ausführungspläne)
und unbeschädigte Teile der Mauer bleiben unbearbeitet.

Die Abrechnung erfolgt nach der zu begutachtenden,
geschädigten Fläche (Gesamtoberfläche der geschädigten
und zu reparierenden Mauer).
Menge: 10,000 m2

**3.10 Reparieren durchlaufender Risse (geschädigte, vorh. Mauer)**
Reparieren durchlaufender Risse gemäß der
Beschreibung in den technischen Vorbemerkungen. Die
Ausführung hat gem. des abgestimmten
Ausführungskonzepts (ges. Position) zu erfolgen.
Arbeiten im Bereich der durch das Hochwasser
geschädigten Mauer (s. Ausführungspläne),
unbeschädigte Teile der Mauer bleiben
unbearbeitet.

Die Abrechnung erfolgt nach der zu begutachtenden,
geschädigten Fläche (Gesamtoberfläche der geschädigten
und zu reparierenden Mauer).
Menge: 10,000 m2

**3.11 Fundament vorbereiten**
Fundament für Aufbau der Mauerergänzungen gemäß
der Beschreibung in den technischen Vorbemerkungen
vorbereiten. Die Ausführung hat gem. des abgestimmten
Ausführungskonzepts (ges. Position) zu erfolgen.
Arbeiten im Bereich der durch das Hochwasser
geschädigten Mauer (s. Ausführungspläne),
unbeschädigte Teile der Mauer bleiben unbearbeitet.

Die Abrechnung erfolgt nach der zu begutachtenden
Fläche (Gesamtoberfläche der offenliegenden
Fundamente).
Menge: 36,000 m2

**3.12 Erstellen der Mauerergänzungen**
Erstellen der Mauerergänzungen gemäß der
Beschreibung in den technischen Vorbemerkungen. Die
Ausführung hat gem. des abgestimmten
Ausführungskonzepts (ges. Position) zu erfolgen.
Höhe der Mauer bis 1,5m
Breite der Mauer bis 0,8m

Die Abrechnung erfolgt nach tatsächlich erstellter
Länge
der Mauerergänzungen.
Menge: 35,000 m

**3.13 Herstellen des Kernmauerwerks**
Füllen des zweischaligen Außenmauerwerks,
Vorbereitung und Aufbau der Flächen gemäß der
Beschreibung in den technischen Vorbemerkungen.
Die Ausführung hat gem. des abgestimmten
Ausführungskonzepts (ges. Position) zu erfolgen.
Höhe der Mauer bis 1,5m
Breite der Mauer bis 0,8m

Die Abrechnung erfolgt nach tatsächlich erstellter
Länge der Mauerergänzungen.
Menge: 35,000 m

**3.14 Mauerkrone erstellen**
Mauerkrone als Schutz der gesamten Mauer, gemäß des
Bestandes rekonstruieren. Die Arbeiten haben konform
der abgestimmten Ausführungskonzepts (ges. Position)
zu erfolgen.

Die Abrechnung erfolgt nach tatsächlich
erstellter Länge der Mauerkronen.
Menge: 35,000 m

**3.15 Verfugen der Mauer**
Verfugen der Mauer und Instandsetzen ausgewitterter
und ausgespülter Mauerfugen. Die Arbeiten haben
konform der abgestimmten Ausführungskonzepts (ges.
Position) zu erfolgen.

Die Abrechnung erfolgt nach der
zu begutachtenden Fläche (Gesamtoberfläche der
Mauer)
Menge: 105,000 m2

**3.16 Versetzen des nördlichen Mauerpfeilers am Nordwest-Eingang**
<Grafik>

Versetzen des Mauerpfeilers gemäß Lageplan um
ca. 30 cm und in Absprache mit dem AG. Der
Mauerpfeiler ist im Zusammenhang mit dem Bau
der Trauerhalle erstellt worden, die fehlenden Steine
sind mit passenden, bossieren Quadersteinen
(Kalk- oder Sandstein) zu ergänzen.

Der Mauerpfeiler ist in seiner Gesamtheit zu
erschieben, um die Zufahrt in den Friedhof zu
verbreitern. Der Posten
umfasst das komplette Versetzen des Mauerpfeilers,
inkl. des Abbaus, des seitlichen Lagerns und der
Vorbereitung des Wiederaufbaus, inkl der
notwendigen Fundamentarbeiten.
Menge: 1,000 St

**3.17 Ersetzen des historischen Steinkreuzes**
<Grafik>

Erstellen und Aufbau des fehlenden Steinkreuzes
auf dem Sakramentsschrein der Friedhofsmauer
auf Grundlage des o.a. Fotos.

Steinkreuz,
Größe ca. 40 x 40 cm,
einfaches Steinkreuz mit "Nimbus".
Material: ortstypischer Sandstein ("Kylltaler").

Der Posten umfasst das Erstellen einer
Ausführungszeichnung zur Freigabe durch die
Bauleitung sowie den Aufbau des Steinkreuzes
uf dem vorhandenen Sakramentsschrein. Das
verwendete Material ist auf den Schrein
abzustimmen und der Bauleitung zur Freigabe
vorzulegen.
Menge: 1,000 St

**3.18 Anpassung, Reparatur und Wiedereinbau des vorhandenen schmiedeeisernen Tores**
<Grafik>

Vorh. Schmiedeeisernes Tor mittels Sandstrahlbearbeitung reinigen, Vorbereitung des
anschließenden Oberflächenschutzes,
Richten der Stahlprofile durch Pressen, Walzen
und/oder durch vorsichtiges Hämmern und
Biegen.

Inklusive der Ausführung des Oberflächenschutzes als Pulverbeschichtung, die Farbe ist
der Bauleitung zur Freigabe als Muster vorzulegen.

Inkl. der Verbreiterung und Befestigung der
Toranlage an den bestehenden Mauerpfeilern
nach Aufmaß (offene Breite ca. 270 cm), dem
Anbringen der Pfosten neben der Mauer,
Befestigung mit Dübeln und/oder Ankern in der
denkmalgeschützten Friedhofsmauer, material- und
farbgleich wie vorhandenes Tor.

Eine passende Schließanlage, inkl. Einbau eines
Einsteckzylinderschlosses, inkl. zweier Rosetten
(materialgleich und farblich auf Tor abgestimmt und
nach Freigabe durch die Bauleitung) ist in den Preis
einzubeziehen.
Menge: 1,000 St

USt %: 19,00
